# Schloss Marienburg - BA2.3 LV01 Baustelleneinrichtung
Angebotsaufforderung (GAEB DA XML 3.2, DA83)
Projekt: 23-211-0
Währung: EUR
Auftraggeber: Stiftung Schloss Marienburg, Marienberg 1, 30982 Pattensen
Ausführungsort: Sanierung Schloss Marienburg, BA 2.3 Balkenkopfsanierung
Erstellt mit: BUILDUP, BUILDUP v30.0.0.0, 29.09.2026

## 001 BA2.3 LV01 Baustelleneinrichtung

### 1 BA2.3 LV01 Baustelleneinrichtung

*Hinweis: Allgemeine Erläuterungen zum Leistungsverzeichnis*
1. Allgemeine Baubeschreibung
Die Stiftung Schloss Marienburg beabsichtigt die Sanierung des Schlosses. Das Gebäude ist ein eingetragenes Baudenkmal. Die historische Bausubstanz ist zu schonen und zu erhalten. Die Erfordernisse aus dem Denkmalschutz verlangen von allen am Bau beteiligten Firmen eine besondere Vorsicht und Sorgfalt und eine enge Abstimmung mit der Bauleitung.
Alle Mitarbeitende sind von der Firmenleitung auf den Denkmalwert des Gebäudes und die hieraus erwachsenden Notwendigkeiten bei der Arbeit hinzuweisen.
Im Bauabschnitt 2.3 ist die Sanierung beschädigter Balkenköpfe in der Geschossdecke zwischen dem Obergeschoss und dem ersten Dachgeschoss des Ost-, West- und Südostflügels vorgesehen.

1.1 Lage der Baustelle
Der Baustellenbereich liegt im 1. Dachgeschoss und Obergeschoss des Schlosses Marienburg am Marienberg 1 in Pattensen.

1.2 Baustellenzufahrt
Die Hauptzufahrt erfolgt an der Weggabelung Hauptzufahrt zum Schloss/Stiftungsplatz/Zufahrt zum Mauerdurchbruch. An der Hauptzufahrt findet eine Zugangskontrolle durch einen Sicherheitsdienst statt. Bezüglich der Zugangsregelungen siehe auch "Weitere Besondere Vertragsbedingungen".
Durch die Hauptzufahrt ist der Schlosshof erreichbar (lichte Breite ca. 2,4 m, lichte Höhe ca. 2,7 m). Westlich der Hauptzufahrt zum Schlossgebäude wurde ein Mauerdurchbruch mit ca. 4 m Breite durch die umgrenzende Schlossmauer hergestellt und mit einem hölzernen Bautor verschlossen. Die Tore werden durch den Sicherheitsdienst geöffnet und verschlossen.
Im Schlosspark steht im Bereich des Westflügels eine ca. 860 m² große BE-Fläche zur Verfügung. Von hier ist außerdem eine Baustraße bis zum Ostflügel angelegt, welche für eine Befahrbarkeit für Fahrzeuge bis max. 7,5 to (z.B. Kompaktradlader 5-7t) ausgelegt ist. Eine Unterbrechung im Bereich des Laubengangs wird vom Baustelleneinrichter zu Beginn des Bauabschnitts geschlossen.
Weitere Informationen zur vorhandenen Baustelleneinrichtung sind den beiliegenden Planunterlagen zu entnehmen.

1.3 Naturschutz und Umweltbaubegleitung
Im Rahmen der Sanierungsmaßnahmen sind naturschutzrechtliche Belange zu berücksichtigen. Zur Prävention und der Vermeidung von ökologischen und ökonomischen Schäden ist vom AG eine Umweltbaubegleitung beauftragt, welche sämtliche naturschutzrechtlich relevanten Baumaßnahmen fachlich begleitet.

Folgende Auflagen aus der naturschutzrechtlichen Genehmigung sind einzuhalten:
-  Der Einsatz lärmintensiver Maschinen und die Befahrung des Gebietes sind auf das zur  Umsetzung der Maßnahmen notwendige Minimum zu beschränken.
-  Arbeiten in der Nacht und in der Dämmerungsphase (eine Stunde vor Sonnenuntergang  und eine Stunde nach Sonnenaufgang) sind zu unterlassen.

1.4 Bauablauf
Vor Beginn der Arbeiten wird der AN von der örtlichen Bauleitung eingewiesen.

1.5 Öffnungszeiten
Die hier aufgeführten Baustellenöffnungszeiten entsprechen der maximal möglichen Regelarbeitszeit. Die Baustellenöffnungszeiten entsprechen den Anwesenheitszeiten des Sicherheitsdienstes. Bezüglich der Zugangsregelungen siehe auch "Weitere Besondere Vertragsbedingungen".
Die tatsächliche arbeitstägliche Regelarbeitszeit richtet sich nach dem Bedarf der Baumaßnahme.
Montag bis Freitag 7:00 bis 18:00 Uhr (bzw. verkürzt gem. Vorgabe Naturschutz, s. Pkt. 1.3).
Arbeiten an Wochenenden sowie Feiertagen sind in aller Regel nicht möglich. Die Anordnung auf Abweichung von der Regelarbeitszeit durch den AG bleibt von dieser Regelung unberührt. Die Einholung behördlicher Erlaubnisse für Sonn- und Feiertagsarbeit sowie Ausnahmezulassung für Bauarbeiten während der gesetzlich geschützten Ruhezeiten (Sonn- und Feiertage 22:00- 6:00 Uhr) obliegt dem AN.

1.6 Ortsbesichtigung
Vor Abgabe des Angebotes wird dem AN empfohlen, das beschriebene Gelände zu besichtigen und sich ein genaues Bild über den Umfang der zu erbringenden Leistungen zu machen. Der Bereich innerhalb der Schlossmauern ist nicht frei zugänglich.
Ein Vor-Ort Termin wird über die Bieterfragen abgestimmt.

2. Baustellenbetrieb

2.1 Anordnungsrecht
Das Anordnungsrecht auf der Baustelle und bei der Bauausführung wird ausschließlich durch die örtliche Bauleitung des Generalplaners/Architekten ausgeübt.

2.2 Arbeitseinsatz
Die Baustelle ist ständig mit einer ausreichenden Zahl Arbeitskräfte, Geräte und aller Art von Hilfsmitteln zu besetzen, um eine zügige und termingerechte Fertigstellung zu gewährleisten. Der Arbeitseinsatz ist so einzurichten, dass andere am Bau beschäftigte AN in ihrem Baufortschritt nicht behindert werden.
Wohn- und Schlafgelegenheiten sowie Einrichtungen der Bewirtschaftung sind auf der Baustelle ausgeschlossen.
Mannschafts- und Privat-PKW müssen im Bereich der BE-Fläche Besucherparkplatz abgestellt werden. Das Schloss ist zur Zeit für den Besucherverkehr nicht geöffnet. Im Bereich um die Marienburg ist allerdings mit Spaziergängern zu rechnen.

2.3 Geräteeinsatz
Es dürfen ausschließlich Maschinen und Geräte zum Einsatz kommen, die den Vorschriften zum Schutz gegen Baulärm und den Bestimmungen des Immissionschutzes entsprechen.

2.4 Baustelleneinrichtung
Das Aufstellen von Firmenschildern ist nicht zulässig.

2.5.1 Baustrom
(Siehe hierzu die "Weitere Besondere Vertragsbedingungen")

2.5.2 Bauwasser
(Siehe hierzu die "Weitere Besondere Vertragsbedingungen")

2.5.3 Sanitäreinrichtungen
Ein Sanitärcontainer mit Toiletten und Waschgelegenheiten steht im Bereich des Stiftungsparkplatzes zur Verfügung.
(Siehe hierzu "Weitere Besondere Vertragsbedingungen")

Die erforderlichen Baustelleneinrichtungen sowie Lager- und Zufahrtsflächen sind vorher mit der Bauleitung des Auftraggebers abzustimmen. Als Hauptfläche für die Baustelleneinrichtung (Aufenthaltscontainer, Hauptlager Material, Abfallcontainer etc.) steht die Baustelleneinrichtungsfläche vor dem Westflügel zur Verfügung.

- Es sind die den Vergabeunterlagen beiliegenden Weiteren Besonderen Vertragsbedingungen (WBVB) zu beachten. -

#### 1.1 Hinweispositionen

*Hinweis: Hinweisposition: Allgemeine Anforderungen*
Für alle nachfolgenden Positionen gilt:

Die an der Baustelle beschäftigten Handwerker
müssen über das nötige Gespür und Können verfügen, wie es der Umgang mit historischen Baukonstruktionen erfordert. Der AN muss gewährleisten, dass über die Dauer der Arbeiten eine gleichbleibende Arbeitskolonne, geführt von einem versierten Meister oder Polier, eingesetzt wird.
Alle Arbeiten sind mit äußerster Vorsicht und Sorgfalt
zu erledigen. Sie sind mit Rücksicht auf den Wert und
Zustand des Bauwerkes erschütterungsarm
auszuführen.
Angrenzende Flächen dürfen durch die Arbeiten nicht
beschädigt oder schädigend verschmutzt werden.
Sämtliche Leistungen umfassen das Liefern und
Einbauen der benötigten Stoffe sowie das Schützen
angrenzenden der Bauteile im Arbeitsbereich soweit in den Positionen nichts anderes genannt ist.

Der Auftragnehmer hat eine geeignete Fachkraft als verantwortlichen Vertreter zu benennen, die nur im Einvernehmen mit der Bauleitung gewechselt werden sollte. Diese Vertretung muss ständig auf der Baustelle anwesend und zur Entgegennahme von Anordnungen und Anweisungen berechtigt sein. Im Verhinderungsfalle ist ein geeigneter Stellvertreter zu benennen.

Eventuelle Verschmutzungen der Fahrbahnen und Gehwege müssen umgehend ohne Aufforderung beseitigt werden. Vor Wochenenden sowie Feiertagen ist die Baustelle ordnungsgemäß und besenrein zu hinterlassen.

Dies ist in den folgenden Positionen einzukalkulieren.

*Hinweis: Hinweisposition: Ausführungsablauf*
Für alle nachfolgenden Positionen gilt:

In den Einheitspreisen ist mit einzukalkulieren, dass die Arbeiten nicht in einem Zugeausgeführt werden, sondern abhängig vom Baufortschritt in einzelnen, zeitlich ggfs. um mehrere Wochen versetzten Abschnitten. Alle Koordinationsleistungen sowie benötigte An- und Abfahrten sind in die Positionen einzukalkulieren.

Im Schlosspark zwischen Südflügel/Terrasse und Ostflügel blockiert derzeit die Konstruktion der Notabstützung des Laubenganges die Durchfahrt. Die Notabstützung wird erst im Verlauf der Baumaßnahme zurückgebaut. Die Ergänzung der Baustraße im Bereich des Ostflügels ist daher zu einem späteren Zeitpunkt und nach Aufforderung durch die BL auszuführen.
Weiterhin kann die Verlegung des Baustroms in das Dachgeschoss erst nach Aufbau der Gerüsttürme und Einbau der Einstiegsluken erfolgen. Die Arbeiten sind nach Aufforderung durch die BL auszuführen.
Alle übrigen Positionen sind in einem Zuge auszuführen, insofern keine zeitliche Angabe in den Positionen vorhanden ist.

Alle Termine für Auf- und Abbau von Baustelleneinrichtung sind gemäß Baufortschritt abzustimmen und erfolgen jeweils nach Freigabe durch die Bauleitung!

Dies ist in den folgenden Positionen einzukalkulieren.

*Hinweis: Hinweisposition: Zugänglichkeit und Materialtransport*
Für alle nachfolgenden Positionen gilt:

Zur Erschließung des Schlossgeländes innerhalb der umgebenden Schlossmauern bis zur Terrasse Süd ist eine etwa 4 m breite Öffnung in der Schlossmauer im nordwestlichen Schlossmauerbereich hergestellt. Haupt- und Nebenlagerflächen sowie eine Baustraße von der Bestandsstraße durch den Mauerdurchbruch bis zur Terrasse Süd sind vorhanden.
Die Zufahrt zum Schlosspark durch den Mauerdurchbruch begrenzt die Breite der einzusetzenden Fahrzeuge. Weiterhin ist die Befahrbarkeit der Baustraßen für Fahrzeuge bis max. 7,5 to (z.B. Kompaktradlader 5-7t) hergestellt.

Derzeit beeinträchtigt eine Notabstützung am Laubengang die Umfahrung innerhalb des Schlossparks in Richtung des Ostflügels. Im Bauverlauf wird die Notabstützung demontiert und die Baustraße ergänzt, sodass eine Befahrung von der BE-Fläche Westflügel bis zum Ostflügel möglich ist.

Der Zugang zum Schlosshof erfolgt über das Nordwesttor. Es dürfen Farzeuge bis ca. 2,4 m Gesamtbreite und max. 2,7 m Höhe das Tor durchfahren. Die Fahrzeuge dürfen lediglich für den Materialtransport den Hof befahren. Die Fahrzeuge müssen nach Absprache mit der BL auf den BE-Flächen abgestellt werden.

Ein Betreten der Innenräume ist zu unterlassen.

Dies ist in den folgenden Positionen einzukalkulieren.

#### 1.2 Allgemeine Baustelleneinrichtung

**1.2.1 Baustelleneinrichtung anfahren/ aufstellen**
Geräte, Werkzeuge und sonstige Betriebsmittel, die zur
vertragsgemäßen Durchführung der Bauleistungen erforderlich sind, auf die Baustelle bringen, bereitstellen, betriebsfertig Aufstellen, sofern diese Geräte nicht in anderen Positionen gesondert abgerechnet werden.

Der vorläufige Baustelleneinrichtungsplan ist den beigefügten Anlagen zu entnehmen.
Die genaue Lage der Baustelleneinrichtungsfläche wird durch die Bauleitung vor Beginn der Arbeiten festgelegt.
Menge: 1,000 St

**1.2.2 Baustelleneinrichtung abbauen/ abfahren**
Baustelle von allen Geräten, Anlagen, Einrichtungen und
Sonstigem räumen und die betroffenen Flächen in den vertraglich vereinbarten bzw. ursprünglichen Zustand zurückversetzen
Menge: 1,000 St

**1.2.3 Sanitärcontainer liefern, aufstellen und abtransportieren**
Sanitärcontainer als Damen/Herren WC liefern, aufstellen  und nach Beendigung der Bauarbeiten auf Aufforderung abtransportieren.

Anschluss des Containers in separater Position.

Inkl. Schlauch- und Kabelbrücke als Überfahrschutz, Länge ca. 4 m

Ausstattung:
-Damen und Herren WC-Bereich getrennt
- verschließbar
- beheizbar und wärmegedämmt
- geeignet für die Nutzung der am Bau beteiligten
  Fremdfirmen
- Mindestausstattung mit 2 Urinalen, 2 Toiletten und 2 Handwaschbecken (mit Seifenspender, Papierhandtuchspender, Hygienebehälter mit Deckel)
- Kanal- und Wasseranschluß
- Beleuchtung und Steckdosen
Menge: 1,000 St

**1.2.4 Sanitärcontainer vorhalten**
Sanitärcontainer der Vorposition vorhalten und unterhalten.

Vorhaltungszeit 35 Wochen
Menge: 35,000 StWo

**1.2.5 Sanitärcontainer, Reinigung zweimal wöchentlich**
Sanitärcontainer zweimal wöchentlich gründlich reinigen und desinfizieren inkl. Ausschilderung der erfolgten Reinigung und Auffüllen von Verbrauchsmaterial.

Das Abwasser wird in eine, dem Objekt zugehörige, Kleinläranlage mit biologischem Reinigungsverfahren eingeleitet.

Verwendete Reinigungsmittel müssen biologisch abbaubar sein. Keine Einleitung von Chemikalien und Gefahrstoffen sowie antibateriellen, desinfizierenden und chlorhaltigen Reinigern ins Abwasser!

Abrechnung je Woche.
Menge: 35,000 StWo

**1.2.6 Erste Hilfe Apotheke liefern, anbringen und demontieren**
Erste Hilfe Koffer gem. ASR und DIN 13169 liefern, allgemein zugänglich anbringen und nach Beendigung der Bauarbeiten demontieren.
Nach Beendigung der Bauarbeiten geht die Apotheke in das Eigentum des AN über.

Einbauort: Sanitärcontainer Stiftungsparkplatz

Vorhaltung in folgender Position.
Menge: 1,000 St

**1.2.7 Erste Hilfe Apotheke vorhalten**
Erste Hilfe Koffer der Vorposition über die Dauer der Bauzeit vorhalten, warten und prüfen.
Menge: 35,000 StWo

**1.2.8 Feuerlöscher liefern, anbringen und demontieren**
Feuerlöscher, 10 kg, Klasse ABC, Pulver- oder Schaumlöscher liefern und nach Angaben der Bauleitung in montieren und nach Beendigung der Bauarbeiten demontieren.
Nach Beendigung der Bauarbeiten gehen die Feuerlöscher in das Eigentum des AN über.

Einbauort: Nach Abstimmung mit der Bauleitung, Bereich Hangsicherung und Bereich Terrasse Süd

Vorhaltung in folgender Position.
Menge: 2,000 St

**1.2.9 Feuerlöscher vorhalten**
Feuerlöscher der Vorposition über die Dauer der Bauzeit vorhalten, warten und prüfen.
Menge: 70,000 StWo

**1.2.10 Warnschild liefern, anbringen und demontieren**
Warnschilder mit der Aufschrift "Betreten der Baustelle verboten, Eltern haften für ihre Kinder" liefern, gut sichtbar und gleichmäßig verteilt am Bauzaun anbringen und nach Beendigung der Arbeiten von der Baustelle entfernen.

Einbauort: Bauzauntor Silostellplatz, Bauzaun Silostellplatz, Bauzauntor Bereich Hangsicherung, Bauzaun Bereich Wallkrone (siehe auch Plan BE Hangsicherung)

Vorhaltung in folgender Position.
Menge: 4,000 St

**1.2.11 Warnschild vorhalten**
Warnschilder der Vorposition über die Dauer der Bauzeit vorhalten.
Menge: 140,000 StWo

**1.2.12 Rauchverbotsschild liefern, anbringen und demontieren**
Rauchverbotsschilder nach ASR und DIN EN ISO 7010 liefern, gut sichtbar nach Angabe der Bauleitung am Bauzaun anbringen und nach Beendigung der Arbeiten von der Baustelle entfernen.

Einbauort:  Bauzauntor Silostellplatz,Bauzauntor Bereich Hangsicherung, Bautor Mauerdurchbruch (siehe auch Plan BE Hangsicherung)

Vorhaltung in folgender Position.
Menge: 3,000 St

**1.2.13 Rauchverbotsschild vorhalten**
Rauchverbotsschilder der Vorposition über die Dauer der Bauzeit vorhalten.
Menge: 105,000 StWo

#### 1.3 Bauzäune

**1.3.1 Bauzaun-Tor, b=3,50 m, liefern, aufstellen und abbauen**
Bauzaunelement als Bautorflügel passend zum Bauzaun der Vorposition mit integriertem Drehgelenk, Laufrad und sonstigem Zubehör sowie mit Zahlen-Vorhängeschloss verschießbar liefern, nach Angaben der Bauleitung aufstellen udn nach Abschluss aller Bauarbeiten abbauen.

Durchfahrtsweite: ca. 3,50 m
Zaunhöhe: ca. 2,00 m

Aufstellort: BE-Fläche Besucherparkplatz

Grundvorhaltedauer: 4 Wochen
Menge: 2,000 St

**1.3.2 Bauzaun-Tor vorhalten**
Bauzaun-Tor der Vorposition inkl. Zubehör vorhalten und unterhalten, für jede weitere angefangene Woche.
Menge: 62,000 StWo

**1.3.3 Bauzaun aufstellen und räumen**
Bauzaun als temporäre Einfriedung, 2,00m hoch, Stahlgitterelemente ohne Spitzen, inkl. Betonfüße standsicher montiert, mittels Ankern im Boden ortsfest, Verbindung über Schellen, für die Dauer der Bauzeit vorzuhalten und nach Abschluss der Arbeiten fachgerecht demontieren und abzutransportieren.
Abrechnung nach Längenaufmaß.

Grundvorhaltedauer: 4 Wochen
Menge: 315,000 m

**1.3.4 Bauzaun vorhalten**
Bauzaun der Vorposition aus mobilen Stahlrahmenelementen inkl. Zubehör vorhalten und unterhalten, für jede weitere angefangene Woche.
Menge: 9765,000 mWo

**1.3.5 Bauzaun aufstellen und räumen - als Einzelement**
wie vor. Pos., nur als Einzelzaunelement verankert,
Aufstellung als Baumschutz nach Angaben der Bauleitung

Grundvorhaltedauer: 4 Wochen
Menge: 20,000 m

**1.3.6 Bauzaun als Einzelelement vorhalten**
Bauzaun der Vorposition aus mobilen Stahlrahmenelementen inkl. Zubehör vorhalten und unterhalten, für jede weitere angefangene Woche.
Menge: 620,000 mWo

**1.3.7 Bauzaun umstellen**
vorhandenen Bauzaun umstellen, nach Erfordernis, auch in Teillängen
Menge: 30,000 m

#### 1.4 Baustraße und Baustelleneinrichtungsflächen

**1.4.1 Behelfsm. Straße B 4m D 30cm herstellen - Zuwegung Nord**
Behelfsmäßige Straße für nichtöffentlichen Verkehr, Breite 3 m, Dicke 30 cm, ungebunden, aus Schotter, natürliche Gesteinskörnung TL Gestein, mit Unterlage aus Geotextil 150 g/m2 als Schutzlage, herstellen.

Ort: Zwischen Treppenanlage zur Terrasse Süd sowie Laubengang im Bereich der bauseits abgebauten Notkonstruktion

Die Materialien gehen nach Beendigung der Bauarbeiten in das Eigentum des AN über.
Menge: 35,000 m²

**1.4.2 Fahrplatten liefern und verlegen**
Temporäre, profilierte Fahrplatten aus hochmolekularem Polyethylen (PE-HMW oder PE-UHMW) zum Schutz empfindlicher Untergründe sowie zur Lastausbreitung und Sicherung der Befahrbarkeit für Baufahrzeuge bis 7 t in Bereichen zwischen den Gerüsttürmenn und Baustraßen liefern, verlegen, vorhalten, aufnehmen und abtransportieren.

Orte:  Zwischen Gerüstturm (1 St) und Baustraße am Westflügel im Schlosspark; zwischen Gerüsttürmen (2 St) und Baustraße am Ostflügel im Schlosspark

Untergrund:  Rasenfläche, normal belastbar, ggf.  kleinere Unebenheiten

Grundvorhaltedauer: 4 Wochen
Menge: 20,000 m²

**1.4.3 Fahrplatten vorhalten**
Fahrplatten der Vorposition vorhalten und unterhalten, für jede weitere angefangene Woche.
Menge: 589,000 m²Wo

**1.4.4 Instandhaltung von Baustelleneinrichtungsflächen**
Kontrollfahrten zur Mängelerkennung an Baustelleneinrichtungsflächen und Baustraßen während des Zeitraums der gesamten Baumaßnahme nach Aufforderung durch die BL.
Bei starker Verschmutzung durch Baustellenbetrieb oder Wetterverhältnisse Bereinigung der Flächen.

Fläche: bis zu 3.660 m²
Menge: 10,000 St

**1.4.5 Instandhaltung von Baustelleneinrichtungsflächen - Beräumen von Schnee**
Fläche ab einer Schneehöhe von 3cm räumen und streuen. Geräumten Schnee seitlich lagern, streuen mit salzfreien, abstumpfenden Streustoffen (bspw. Lavagranulat), Aufbringungsmenge 20g/m². Räumarbeiten bis 7 Uhr im Bereich bis zum gesicherten Bereich, ab 7 Uhr innerhalb des gesicherten Bereichs ausführen.
Abrechnung je Arbeitsgang, Nachweis und Dokumentation der Leistung innerhalb 3h nach Ausführungsende unter Angabe der Ausführungszeit und Fahrstrecke.
Inkl. sämtlicher Materialien und Geräte/Maschinen.

Fläche: bis zu 1.000 m²
Menge: 8,000 St

**1.4.6 Ausbessern von Baustelleneinrichtungsflächen**
Nach Aufforderung Ausbesserung von Schäden, Aufschütten und verdichten, der ungebundenen Flächen, aus Schotter, natürliche Gesteinskörnung TL Gestein. Inkl. An- und Abfahrt sowie alle benötigten Materialien.
Abrechnung erfolgt nach Aufmaß.
Menge: 30,000 m²

#### 1.5 Demontage- und Schutzarbeiten im Schlosshof

**1.5.1 Pflanzen und Sträucher ausgabeln und umtopfen**
Bestandspflanzen mit Ballen fachgerecht ausgabeln, transportieren und in vorbereitete Gefäße pflanzen. Inkl. Lieferung von Substrat, Pflanzgefäßen und Drainagematerial.
Förderweg ca. 150m bis zur Baustelleneinrichtungsfläche im Schlosspark am Westflügel.

Sträucher ca. 1,80m Höhe:  3 Stk
Sträucher ca. 1,50m Höhe:  3 Stk
Pflanzen bis 1m Höhe:  ca. 11 Stk
Topfgrößen: 11 x 3L, 3 x 5L, 3 x 7,5L
Menge: 17,000 St

**1.5.2 Flächendeckenden Bewuchs, Höhe bis 1,0 m, abmähen/ abfahren**
Nach Umtopfung der zu erhaltenden Pflanzen und Sträucher: Flächendeckenden Bewuchs, Höhe unter 1,00m flächig abmähen, laden und zu Lasten des AN abfahren. Abrechnung nach Aufmaß.

Ort: Beet im Schlosshof vor dem westlichen Bereich des Südflügels.
Menge: 22,000 m²

**1.5.3 Schutz der Beeteinfassungen**
Beeteinfassung aus Sandstein abdecken zur Sicherung vor mechanischer Beschädigung. Umhüllung mit Schutzvlies und PE-Folie, Dicke 0,2mm. Schutz fixieren und für den gesamten Zeitraum der Bauarbeiten vorhalten.

Länge:  13,40m
Höhe:  10cm
Tiefe:  ca. 10cm

Die Materialien gehen nach Beendigung der Bauarbeiten in das Eigentum des AN über. Demontage und Entsorgung nach Freigabe durch BL.
Menge: 13,400 m

**1.5.4 Schutz der Lichtschächte, insb. Einfassungen**
Wie vorherige Position.

Abmessungen der Lichtschächte: 113 x 54 cm
Breite der Sandsteinelemente: 10 cm, die OK der Lichtschachteinfassungen liegt ca. 15 cm über dem Beet und ca. 65 cm über der Sohle der Lichtschächte.

Die Materialien gehen nach Beendigung der Bauarbeiten in das Eigentum des AN über. Demontage und Entsorgung nach Freigabe durch BL.
Menge: 4,000 St

**1.5.5 Prellstein ausbauen**
Prellsteine mit aufgenieteten Metallplatten im Bereich der Toreinfahrt im Schlosshof ausbauen und seitlich lagern.

Grundfläche:  ca. 40 x 40 cm
Höhe:  ca. 50 cm

Der Ausbau ist zerstörungsfrei durchzuführen. Weder die Prellsteine noch die umgebenden Bauteile dürfen beschädigt werden.

Unterirdische Verankerungen, Gründungen und Rückenstützen sind unbekannt und können verbleiben.
Menge: 2,000 St

#### 1.6 Baustrom und Baustellenbeleuchtung

*Hinweis: Hinweisposition: Baustromversorgung, Mietzeit von 35 Wochen*
Für alle nachfolgenden Positionen gilt:

Baustromversorgung zur Balkenkopfsanierung
Für eine vorraussichtliche Mietzeit von 35 Wochen soll eine Baustromversorgung in diesem Titel erstellt werden.

Für eine kürzere oder längere Mietzeit als vorher angegeben ist eine separate Position ausgeschrieben.

Die messtechnische Prüfung ist nach DIN VDE 0105-100 monatlich durchzuführen. Das Messprotokoll ist nach jeder Überprüfung im Baustromverteiler zu hinterlegen sowie an den AG zu übersenden.

Der Anschluss für die vier Lastenaufzüge (CEE-16A-Anschluss) erfolgt aus zwei CEE 32A-Steckdosen sowie aus zwei CEE 63A-Steckdosen aus dem Kellergeschoss des Gebäudes. An den Lastenaufzügen wird jeweils ein 22kVA Anschlussverteiler oder Endverteilerschrank installiert. Ausgehend von den beiden Anschlussverteilern werden Baustromleitungen vertikal an den Gerüsttürmen ins erste Dachgeschoss verlegt, um dort weiter Endverteiler und Steckdosenverteiler zu bespeisen.

Die Baustromleitungen werden durch provisorische winddichte Abdichtungen an den Gebäudeaus- und eintritten geführt. Diese sind wöchentlich zu prüfen.

Die in den beiden Verteilerschränken zu montierenden Wechselstromzähler dienen lediglich der internen Abrechnung und müssen daher nicht beim Versorgungsnetzbetreiber beantragt werden.

Dies ist in den folgenden Positionen einzukalkulieren.

**1.6.1 Anschlussverteilerschrank 22kVA mit Zählerplatz**
Anschlussverteilerschrank
Anschlussleistung: 22kVA

nach IEC61439-4
und DIN/VDE 43868/1
Gehäuse (H14) aus elektrolytisch-verzinktem Stahlblech mit schwermetallfreier Kunststoff-Lackierung
Farbe: RAL 2004 -reinorange-
mit Einfachtür, Federfallriegel für Vorhängeschloss und Griffmulde
mit Kranösen und seitlichen Tragegriffen
inkl. feuerverzinktem Untergestell mit Ösen für Erdnägel
Einbauten bis einschließlich RCD-Schutzschalter im Isolierstoffgehäuse
Schutzart: IP 44
Messeinrichtung Schutzart: IP 54
Größe ca.: 974 x 669 x 360mm / H-B-T
+ Untergestell-Höhe ca.: 323mm

Anschluss:
1 NH00-Sicherungslasttrennschalter 63A
mit Bügelklemmen 10-50qmm

Messung:
1 DS-Zählerplatz ohne Zähler nach DIN 43870/2

Abgang / Absicherung:
1 Leistungsschalter 3P 32A
mit thermisch-magnetischem Auslöser
1 RCD-Schutzschalter 4P 40A/30mA- B-
1 CEE-Anbaudose 32A 5P 400V 6h
ohne Vorsicherung -direkt ab RCD-
2 CEE-Anbaudosen 16A 5P 400V 6h
mit je 1 Leitungsschutzschalter (MCB) 3P 16A- C-
3 Schutzkontaktsteckdosen 16A 2P 230V
mit je 1 Leitungsschutzschalter (MCB) 1P 16A- C-

Leitprodukt:
Walther Werke
WAV0100R1
oder gleichwertig

Der Verteilerschrank ist einschl. aller Sicherungs- und Montagematerialen, leihweise zu liefern, betriebsfertig anzuschließen und aufzustellen, einschl. Herstellung der örtlichen Erdungsanlage, einschl. Prüfung und Wartung gem. der technischen Vorbemerkungen, nach Ablauf der Mietzeit zu demontieren und abzufahren.
Im Verteilerschrank ist ein Zwischenzähler zu installieren.
Menge: 2,000 St

**1.6.2 Mehr- oder Minderpreis zu der v.g. Positionen**
Mehr- oder Minderpreis zu den v.g. Positionen dieses
Titels bei Unter- bzw. Überschreitung der Mietzeit eines
Baustromverteilers um 1 Monat (inkl. Service, Wartung usw.
für die Mietzeit).
Kosten je Monat.
Menge: 2,000 St

**1.6.3 Endverteiler 22kVA**
Endverteilerschrank
Anschlussleistung: 22kVA

nach IEC614394
Gehäuse (H04) aus elektrolytisch-verzinktem Stahlblech
mit schwermetallfreier Kunststoff-Lackierung
Farbe: RAL 2004 -reinorange-
mit Einfachtür, Federfallriegel für Vorhängeschloss und
Griffmulde
mit Kranösen und seitlichen Tragegriffen
inkl. feuerverzinktem Untergestell mit Ösen für Erdnägel
Schutzart: IP 44
Größe ca.: 581 x 518 x 360mm / H-B-T
+ Untergestell-Höhe ca.: 262mm

Anschluss:
1 CEE-Anbaugerätestecker 32A 5P 400V 6h
mit Phasenwender

Abgang / Absicherung:
1 RCD-Schutzschalter 4P 40A/30mA- B-
1 CEE-Anbaudose 32A 5P 400V 6h
mit Leitungsschutzschalter (MCB) 3P 32A- C-
2 CEE-Anbaudosen 16A 5P 400V 6h
mit je 1 Leitungsschutzschalter (MCB) 3P 16A- C-
1 RCD-Schutzschalter 4P 40A/30mA- A-
6 Schutzkontaktsteckdosen 16A 2P 230V
mit je 1 Leitungsschutzschalter (MCB) 1P 16A- C-

Leitprodukt:
Walther Werke
WEV0785R1
oder gleichwertig

Der Verteilerschrank ist einschl. aller Sicherungs- und
Montagematerialen, leihweise zu liefern, betriebsfertig anzuschließen und aufzustellen, einschl. Herstellung der örtlichen Erdungsanlage, einschl. Prüfung und Wartung gem. der technischen Vorbemerkungen, nach Ablauf der Mietzeit zu demontieren und abzufahren.
Im Verteilerschrank ist ein Zwischenzähler zu installieren.
Menge: 4,000 St

**1.6.4 Mehr- oder Minderpreis zu der v.g. Positionen**
Mehr- oder Minderpreis zu den v.g. Positionen dieses
Titels bei Unter- bzw. Überschreitung der Mietzeit eines
Baustromverteilers um 1 Monat (inkl. Service, Wartung usw.
für die Mietzeit).
Kosten je Monat.
Menge: 4,000 St

**1.6.5 Steckdosenverteiler**
Steckdosenverteiler
Anschlussleistung: 22kVA
nach IEC61439-4

Gehäuse aus Hart-Polyethylen
hochwärme- und UV-beständig
stoß- und schlagfest
Farbe: -schwarz-
mit Tragegriff
RCD-Schutzschalter und Leitungsschutzschalter (MCB) unter Betätigungsklappen schutzisoliert
Schutzart : IP 44
Größe ca.: 185 x 342 x 347mm / H-B-T
Anschluss:
1 CEE-Anbaugerätestecker 32A 5P 400V 6h
Abgang / Absicherung:
1 RCD-Schutzschalter 4P 40A/30 mA
6 Schutzkontaktsteckdosen 16A 2P 230V
mit je 1 Leitungsschutzschalter (MCB) 1P 16A- B-

Leitprodukt:
Walther Werke
WEV2041R1
oder gleichwertig

Der Verteilerschrank ist einschl. aller Sicherungs- und Montagematerialen, leihweise zu liefern, betriebsfertig anzuschließen und aufzustellen, einschl. Herstellung der örtlichen Erdungsanlage, einschl. Prüfung und Wartung gem. der technischen Vorbemerkungen, nach Ablauf der Mietzeit zu demontieren und abzufahren.
Im Verteilerschrank ist ein Zwischenzähler zu installieren.
Menge: 4,000 St

**1.6.6 Mehr- oder Minderpreis zu der v.g. Positionen**
Mehr- oder Minderpreis zu den v.g. Positionen dieses
Titels bei Unter- bzw. Überschreitung der Mietzeit eines
Baustromverteilers um 1 Monat (inkl. Service, Wartung usw.
für die Mietzeit).
Kosten je Monat.
Menge: 4,000 St

**1.6.7 Umstellen der Baustromverteiler**
Umstellen der vorgenannten Baustromverteiler nach Angaben der Bauleitung, z.B. umstellen bzw. hochhängen der Baustromverteiler bei Estrich und Fußbodenbelagsarbeiten, nach Vorgaben der örtlichen Bauleitung, einschließlich dem Umverlegen, sowie dem Ab- und Wiederanklemmen der Zu-und Ableitung, sowie die komplette Wiederherstellung des ursprünglichen Zustandes.
Menge: 8,000 St

*Hinweis: Hinweisposition: Kabel und Leitungen*
Für alle nachfolgenden Positionen gilt:

Kabeln und Leitungen

Technische Vorbemerkung zu Kabel und Leitungen
Nachfolgende Kabel und Leitungen sind in Teillängen
leihweise zu liefern, provisorisch zu verlegen, zweiseitig
anzuschließen und nach Ablauf der Mietzeit abzuklemmen,
zu demontieren und abzufahren.
Nachfolgende Verlängerungskabel sind komplett leihweise zu liefern, provisorisch zu verlegen, und beidseitig einzustecken und nach Ablauf der Mietzeit zu demontieren und abzufahren.

Dies ist in den folgenden Positionen einzukalkulieren.

**1.6.8 Verlängerungskabel 63 A CEE Länge 50 m**
Verlängerungskabel 5 x 63 A CEE Länge 50 m,
Versorgung des Verteilerschrankes 44kVA
Verlängerungskabel 5 x 63 A CEE, mit Gummikabel H07RN -
F 5G 16 mm², für die Versorgung des Baustromverteilers, Länge 50M, einschl. Stecker und Kupplung CEE 63 A / 6 h,
Schutzart IP67
mit Verriegelungsring und Verschlussdeckel, mit aktuellem
Prüfsiegel des "Nächster Prüftermin" nach BGV A3, komplett
montiert und geprüft.

Die Leitung ist einschließlich aller
Sicherungs- und Montagematerialen, leihweise zu liefern,
betriebsfertig anzuschließen und nach Ablauf der Mietzeit von 35 Wochen zu demontieren und abzufahren. Ggf. einseitiger Anschluss auf eine Lastschaltleiste notwendig.
Menge: 4,000 St

**1.6.9 Mehr- oder Minderpreis zu den v.g. Positionen**
Verlängerungskabel 63A 50 Meter
Mehr- oder Minderpreis zu den v.g. Positionen dieses
Titels bei Unter- bzw. Überschreitung der Mietzeit um 1 Monat (inkl. Service, Wartung usw. für die Mietzeit).
Kosten je Monat.
Menge: 4,000 St

**1.6.10 Verlängerungskabel 5 x 63 A CEE Länge 25 m**
Verlängerungskabel 63 A CEE Länge 25 m,
Versorgung des Verteilerschrankes 44kVA
Verlängerungskabel 63 A CEE, mit Gummikabel H07RN -
F 5G 16 mm², für die Versorgung des Baustromverteilers, Länge 25m, einschl. Stecker CEE 5 x 63 A / 6 h,
Schutzart IP67 und Anschluss an den Verteilerschrank
mit Verriegelungsring und Verschlussdeckel, mit aktuellem
Prüfsiegel des "Nächster Prüftermin" nach BGV A3, komplett
montiert und geprüft.

Die Leitung ist einschließlich aller
Sicherungs- und Montagematerialen, leihweise zu liefern,
betriebsfertig anzuschließen und nach
Ablauf der Mietzeit von 35 Wochen zu demontieren und abzufahren.
Menge: 2,000 St

**1.6.11 Mehr- oder Minderpreis zu den v.g. Positionen**
Verlängerungskabel 63A 25 Meter
Mehr- oder Minderpreis zu den v.g. Positionen dieses
Titels bei Unter- bzw. Überschreitung der Mietzeit um 1 Monat (inkl. Service, Wartung usw. für die Mietzeit).
Kosten je Monat.
Menge: 2,000 St

**1.6.12 Verlängerungskabel 32 A CEE Länge 50 m**
Verlängerungskabel 32 A CEE Länge 50 m,
Versorgung des Verteilerschrankes 44kVA
Verlängerungskabel 32 A CEE, mit Gummikabel H07RN-
F 5G 16 mm², für die Versorgung des Baustromverteilers,
Länge 50M, einschl. Stecker und Kupplung CEE 32 A / 6 h,
Schutzart IP67
mit Verriegelungsring und Verschlussdeckel, mit aktuellem
Prüfsiegel des "Nächster Prüftermin" nach BGV A3, komplett
montiert und geprüft.

Die Leitung ist einschließlich aller
Sicherungs- und Montagematerialen, leihweise zu liefern,
betriebsfertig anzuschließen und nach
Ablauf der Mietzeit von 35 Wochen zu demontieren und
abzufahren. Ggf. einseitiger Anschluss auf eine Lastschaltleiste notwenig.
Menge: 8,000 St

**1.6.13 Mehr- oder Minderpreis zu den v.g. Positionen**
Verlängerungskabel 32A 50 Meter
Mehr- oder Minderpreis zu den v.g. Positionen dieses
Titels bei Unter- bzw. Überschreitung der Mietzeit um 1 Monat (inkl. Service, Wartung usw. für die Mietzeit).
Kosten je Monat.
Menge: 8,000 St

**1.6.14 Verlängerungskabel 32 A CEE Länge 50 m**
Verlängerungskabel 32 A CEE Länge 25 m,
Versorgung des Verteilerschrankes 44kVA
Verlängerungskabel 32 A CEE, mit Gummikabel H07RN-
F 5G 16 mm², für die Versorgung des Baustromverteilers,
Länge 25M, einschl. Stecker und Kupplung CEE 32 A / 6 h,
Schutzart IP67
mit Verriegelungsring und Verschlussdeckel, mit aktuellem
Prüfsiegel des "Nächster Prüftermin" nach BGV A3, komplett
montiert und geprüft.

Die Leitung ist einschließlich aller
Sicherungs- und Montagematerialen, leihweise zu liefern,
betriebsfertig anzuschließen und nach
Ablauf der Mietzeit von 35 Wochen zu demontieren und
abzufahren. Ggf. einseitiger Anschluss auf eine Lastschaltleiste notwenig.
Menge: 6,000 St

**1.6.15 Mehr- oder Minderpreis zu den v.g. Positionen**
Verlängerungskabel 32A 25 Meter
Mehr- oder Minderpreis zu den v.g. Positionen dieses
Titels bei Unter- bzw. Überschreitung der Mietzeit um 1 Monat (inkl. Service, Wartung usw. für die Mietzeit).
Kosten je Monat.
Menge: 6,000 St

**1.6.16 Verlängerungskabel 16 A CEE Länge 10 m**
Verlängerungskabel 16 A CEE Länge 10 m,
Versorgung der Lastenaufzüge
Verlängerungskabel 16 A CEE, mit Gummikabel H07RN-
F 5G 10 mm², für die Versorgung des Baustromverteilers,
Länge 10M, einschl. Stecker und Kupplung CEE 16A / 6 h,
Schutzart IP67
mit Verriegelungsring und Verschlussdeckel, mit aktuellem
Prüfsiegel des "Nächster Prüftermin" nach BGV A3, komplett
montiert und geprüft.

Die Leitung ist einschließlich aller
Sicherungs- und Montagematerialen, leihweise zu liefern,
betriebsfertig anzuschließen und nach
Ablauf der Mietzeit von 35 Wochen zu demontieren und
abzufahren.
Menge: 4,000 St

**1.6.17 Mehr- oder Minderpreis zu den v.g. Positionen**
Verlängerungskabel 5x16A 10 Meter
Mehr- oder Minderpreis zu den v.g. Positionen dieses
Titels bei Unter- bzw. Überschreitung der Mietzeit um 1 Monat (inkl. Service, Wartung usw. für die Mietzeit).
Kosten je Monat.
Menge: 4,000 St

**1.6.18 Vertikale Baustromleitungsverlegung als Zulage**
Befestigung der zuvor beschriebenen CEE-Verlängerungsleitung vertikal an den Gerüsttürmen zur
Baustromversorgung der ersten Dachgeschosses
Menge: 30,000 m

**1.6.19 Digitaler Drehstromzähler mit CEE 32A Anschlussleitung**
Digitaler Drehstromzähler mit CEE 32A Anschlussleitung

Nach MID (Messgeräterichtlinie) geeichter 32A,
3-Phasen-Wechselstromzähler
7-stelliges Display
CEE-Stecker und -Kupplung mit jeweils 1,5 Meter
Anschlussleitung
Stromverbrauch wird nichtflüchtig gespeichert

Leitprodukt:
Eltako DSZ180CEE-32A, oder gleichwertig
Menge: 2,000 St

**1.6.20 prov. winddichte Gebäudeausführung**
Errichtung von provisorischen winddichten
Gebäudeausführungen für H07 5G16 Leitungen.

Die Zuleitungen zu den Lastenaufzuügen werden teilweise
durch gekippte Oberlichter geführt, wobei entsprechende
Öffnungen in der Gebäudeaußenhaut provisorisch und
winddicht zu verschließen sind.

Die Abdichtungen sind relgemäßig zu kontrollieren und am
Ende rückstandslos zurückzubauen.
Menge: 6,000 St

**1.6.21 Prüfung, Wartung und Instandhaltung Anschlussschrank**
Wartung und Instandhaltung monatlich, Überprüfen des
betriebssicheren Zustandes der gesamten elektrischen
Anlage inkl. Erneuerung defekter Leuchtmittel, Sicherungen u. Steckdosen, etc., einschl. Prüfung aller FI-Schutzschalter auf Funktion gemäß den gesetzlich vorgeschriebenen Intervallen, einschl. Führen eines Prüfbuches.
Kosten je Monat und für einen Baustromverteiler inkl. Anschlüsse.
Menge: 16,000 St

**1.6.22 Prüfung, Wartung und Instandhaltung Endverteiler**
Wartung und Instandhaltung monatlich, Überprüfen des
betriebssicheren Zustandes der gesamten elektrischen
Anlage inkl. Erneuerung defekter Leuchtmittel, Sicherungen u. Steckdosen, etc., einschl. Prüfung aller FI-Schutzschalter auf Funktion gemäß den gesetzlich vorgeschriebenen Intervallen, einschl. Führen eines Prüfbuches.
Kosten je Monat und für einen Baustromverteiler inkl. Anschlüsse.
Menge: 32,000 St

**1.6.23 Prüfung, Wartung und Instandhaltung Steckdosenverteiler**
Wartung und Instandhaltung monatlich, Überprüfen des
betriebssicheren Zustandes der gesamten elektrischen
Anlage inkl. Erneuerung defekter Leuchtmittel, Sicherungen u. Steckdosen, etc., einschl. Prüfung aller FI-Schutzschalter auf Funktion gemäß den gesetzlich vorgeschriebenen Intervallen, einschl. Führen eines Prüfbuches.
Kosten je Monat und für einen Baustromverteiler inkl. Anschlüsse.
Menge: 32,000 St

**1.6.24 Mechanischer Kabelschutz**
Mechanischer Kablschutz
für Leitungen bis 50mm Außendurchmesser
Zur Vermeidungen von mechanischen Beschädigungen.

Liefern und Montieren.
Menge: 20,000 m

*Hinweis: Hinweisposition: Baustromversorgung/Baubeleuchtung*
Für alle nachfolgenden Positionen gilt:

Baustromversorgung mit Baubeleuchtung

Für eine vorraussichtliche Mietzeit von 35 Wochen
soll eine Baustromversorgung mit Baubeleuchtung erstellt
werden. Diese ist leihweise zu liefern, zu montieren, zu
betreiben und nach Ablauf der Mietzeit zu demontieren und
abzufahren.

Die Baubeleuchtung ist im ersten Dachgeschoss sowie an den vier Gerüsttreppentürmen zu montieren. Zur Steuerung sind Schalter neben den jeweiligen Baustromverteilern zu
installieren.

Dies ist in den folgenden Positionen einzukalkulieren.

**1.6.25 Anbauleuchte Plexiglas-Wanne, IP 65, 2800lm**
Ortsfeste technische Anbauleuchte,
Schutzart IP 65, Schutzklasse I, für Decken und Wände, mit
Brandschutzzeichen F im Dreieck und funkentstört für Wohngebiete, Gehäuse geschlossen, Leuchtenkörper und -Wanne aus schlagzähem Polycarbonat, klar, mindestens
2800 lm, Lichtfarbe 4000 K, als Einzelleuchte, auf Holzbrett
vormontiert und an zwei Ketten ca. 0,8m abgependelt, inkl.
Feuchtraumabzweigdose, IP 65, bestückt mit 5 St. schraubenlosen Verbindungsklemmen,
Nennisolationsspannung nach VDE 0100, H 400V/4kV,
einschl. aller Kabel- bzw. Leitungsanschlüsse, leihweise
liefern, provisorisch zum zentralen Schalten der
Baubeleuchtung montieren, betriebsfertig anschließen und
beschriften, sowie nach Ablauf der Mietzeit demontieren.
Menge: 40,000 St

**1.6.26 Einzelbatterie-Rettungszeichenleuchte, Erkennungsweite 15m einseitig**
Rettungszeichenleuchte DIN EN 1838 und
DIN EN 60598222 (VDE 0711222), mit eingebauter Einzelbatterie, Rettungszeichen DIN EN ISO 7010,
DIN 48441 und DIN ISO 38641,
im Kompaktgehäuse, Rettungszeichen einseitig,
Erkennungsweite mind. 15 m, in Dauerschaltung,
Bemessungsbetriebsdauer einstellbar 13 h, für Wand- oder
Deckenanbau, Schutzklasse II, Schutzart IP 2X
DIN EN 60529 (VDE 04701),
Umgebungstemperatur -10 bis 50 Grad C, mit Leuchtmittel LED und Betriebsgerät,
Bemessungsbetriebsspannung 230 V AC, mit interner automatischer Prüfeinrichtung, selbsttätig auslösend, Meldung über potentialfreien Kontakt.

Einzelleuchtenüberwachung mit detaillierter Klartext/
Zielortangabe Meldung an eine zentrale Stelle, Datenübertragung über separate Datenleitung.

Eine EG-Konformitätserklärung zur Einhaltung der
Niederspannungsrichtlinie 2014/35/EG, RoHS-Richtlinie 2011/65/EU, elektromagnetischen Verträglichkeit 2014/30/EU sowie der o.g. Normen ist nachzuweisen. Des Weiteren sind Datenblätter des Leuchtenherstellers zur Dokumentation bereitzustellen.
Menge: 8,000 St

**1.6.27 Kabel NYY-J 3 x 1,5**
Kabel NYY-J 3x1,5 zur Speisung der Baubeleuchtung
offene/provisorische Leitungsverlegung

Die notwendigen Befestigungsmaterialien sind in den
Einheitspreis mit einzukalkulieren.
Menge: 800,000 m

**1.6.28 Zeitschaltuhr Baustellenbeleuchtung**
Menge: 1,000 St

**1.6.29 Schalter für Baubeleuchtung**
AP/FR Installationschalter zur Schaltung der Baubeleuchtung.
Davon je ein Stück pro Treppenturm sowie zwei für das Baufeld selbst.
Menge: 6,000 St

**1.6.30 Wartung und Instandhaltung**
Wartung und Instandhaltung monatlich, Überprüfen des betriebssicheren Zustandes der gesamten elektischen.
Anlage inkl. Erneuerung defekter Leuchtmittel, Sicherungen u. Steckdosen, etc., einschl. Prüfung aller FI-Schutzschalter
auf Funktion gemäß den gesetzlich vorgeschriebenen Intervallen, einschl. Führen eines Prüfbuches.
Kosten je Monat.
Menge: 8,000 St

#### 1.7 Bauwasser

*Hinweis: Einbau eines Wasserzählers in bestehende Leitung*

**1.7.1 Übergangsstück kon. AG Rotguss TW Pressverbindung AD 18mm R1/2**
Reduzierstück
Rotguss, Siliziumbronze oder Kupfer-
Silizium-Legierung
R-Gewinde, Rp-Gewinde
Ausstattung
Mehrkant
R: 1
Rp: 3/4
Menge: 4,000 St

**1.7.2 Absperrventil Rotguss Schrägsitz Entleerungsventil Handrad PN16 DN25**
STLB-Bau 2025-04 042
Absperrventil mit Schallschutzprüfzeichen DIN EN ISO 3822-1 Klasse I, für Trinkwasserleitung DIN 1988-200, Gehäuse und Oberteil aus Rotguss, Schrägsitzform DIN 3502 mit Entleerungsventil, mit wartungsfreier Spindelabdichtung, mit Handrad, mit Gewindeanschluss, Nenndruck 1,6 MPa (16 bar), DN 25.
Menge: 2,000 St

**1.7.3 Doppelnippel 1"**
Doppelnippel
Rotguss, Siliziumbronze oder Kupfer-
Silizium-Legierung
R-Gewinde
Ausstattung
Mehrkant
R: 1
Menge: 2,000 St

**1.7.4 Mehrstrahl-Flügelrad-Hauswasserzähler Kaltwasser Q3 4m3/h DN25**
STLB-Bau 2025-04 042
Mehrstrahl-Flügelrad-Hauswasserzähler, konformitätsbewertet gemäß MessEV, Baulänge DIN EN ISO 4064-4, als Trockenläufer, für Kaltwasser bis 30 Grad C, für waagerechten Einbau, Zifferblatt oben, Dauerdurchfluss Q3 4 m3/h, mit Gewindeanschluss, DN 25, einschl. Anschlussverschraubung aus Messing.
Menge: 2,000 St

**1.7.5 Klemmverschraubung aus Kunststoff 32 mm x 1" IG PP PN 16**
Klemmverschraubung aus Kunststoff 32 mm x 1" IG PP PN 16, für Rohrleitung aus PE- HD, für Trinkwasser.
Menge: 2,000 St

**1.7.6 Klemmverschraubung aus Kunststoff 32 mm x 1" AG PP**
Klemmverschraubung aus Kunststoff 32 mm x 1" AG PP
PN 16, für Rohrleitung aus PE- HD, für Trinkwasser.
Menge: 4,000 St

**1.7.7 Rohr PE80 TW AD/WD 32/3mm**
STLB-Bau 2024-10 042
Rohrleitung aus PE 80 DIN 8074 und DIN 8075, für Trinkwasser, Nenndruck 1 MPa (10 bar), Außendurchmesser 32 mm, Wanddicke 3 mm, mit glatten Enden, Form- und Verbindungsstücke werden gesondert vergütet, Rohrbefestigungen werden gesondert vergütet, in Gebäuden, Arbeitshöhe des Montageortes bis 3,5 m über der Standfläche des hierfür erforderlichen Gerüstes.
Menge: 65,000 m

**1.7.8 Herstellen eines Bauwasseranschlusses (Bauwasserverteiler)**
Herstellen eines Bauwasseranschlusses (Bauwasserverteiler) und für die Dauer der Baumaßnahme vorhalten. Der Bauwasseranschluss aus PE-Rohr besteht aus einem für Trinkwasser geeigneten Verteilerbalken einschl. notwendigen Form- und Verbindungsstücken sowie Befestgungsmaterialien für 3 getrennt absperrbaren Wasseranschlüssen 1x DN 20/2x DN 15 mit Auslaufventilen mit Rohrbelüfter und Rückflussverhinderer. Der Bauwasseranschluss (Bauwasserverteiler) ist an einem geschlossenen Bauzaun oder an einem geeigneten Holzbrett zu montieren, außerhalb des Gebäudes an die Trinkwasserleitung im Bestand aus verzinktem Rohr bis DN 25 anzuschließen und mit einem bauteilgeprüften Systemtrenner nach DIN EN 1717 sowie DIN EN 806 abzusichern. Arbeitshöhe des Montageortes bis 3,5 m
über der Standfläche des hierfür erforderlichen Gerüstes.
Menge: 2,000 St

**1.7.9 Herstellen eines Anschluss an Bauwasserverteiler**
Anschluss an einen Bauwasserverteiler herstellen, einschl. Dichtungs- und Verbindungsmaterial, Form- und Verbindungsstücke sowie Befestigungsmaterialien werden gesondert abgerechnet, Arbeitshöhe des Montageortes bis 3,5 m über der Standfläche des hierfür erforderlichen Gerüstes.
Menge: 2,000 St

**1.7.10 Frostschutz-Begleitheizung TW PE-X AD 32mm verlegen räumen**
STLB-Bau 2025-04 000
Frostschutz-Begleitheizung für Rohrleitungen von Ver- und Entsorgungssystemen, mit korrosionsschützendem Außenmantel, für Trinkwasser DIN 1988-200, Nennhaltetemperatur 5 Grad C, Heizleitung mit sich deutlich vermindernder Leistung bei steigender Temperatur, mit Schutzgeflecht, mit VDE-Registrierung, Rohrleitung aus PE-X, Außendurchmesser 32 mm, Befestigung mit Kabelbindern alle 30 cm, verlegen und räumen.
Menge: 80,000 m

**1.7.11 Rohranlegethermostat Kunststoff**
STLB-Bau 2025-04 042
Rohranlegethermostat, Gehäuse aus Kunststoff, mit innenliegender Sollwerteinstellung, einschl. Kabeleinführung.
Menge: 1,000 St

**1.7.12 Heizbandanschluss - Verbinder**
Abzweig für Heizbänder und
Temperaturhaltebänder bestehend aus
einem Anschlussmodul mittels
Isolationsdurchdringung für zwei
Heizbänder, UV-beständig. Mit fertig
angeschlossener, 1,5 m langer
Anschlussleitung (3 x 2,5 mm2).
Inklusive zwei Heizband-Endabschlüssen,
UV-beständig, mit molekularvernetztem
Gel gefüllt, einem Abstandhalter,
Sichtkontrolle des Anschlusses mittels
aufklappbaren Deckel.
Menge: 1,000 St

*Hinweis: Anschluss Sanitärcontainer*

**1.7.13 Herstellen eines trink- und abwasserseitigen Anschluss an einen WC-Container**
Trink- und abwasserseitigen Anschluss an einen bauseits gestellten WC-Container herstellen, einschl. Dichtungs- und Ver- bindungsmaterial, Form- und Verbindungsstücke sowie Befes- tigungsmaterialien werden gesondert abgerechnet. Arbeitshöhe des Montageortes bis 3,5 m über der Standfläche des hierfür erforderlichen Gerüstes.
Menge: 1,000 St

**1.7.14 Zapfventil-Wasserzähler zum Anschluss an bestehendendes Zapfventil**
Zapfventil-Wasserzähler GWZ
für Kalt- und Warmwasser,
mit herausnehmbarer Messkapsel,
mit integrierter Überwurfmutter 3/4,
plombierbar.
Lieferumfang:
Volltrockenläufer mit Magnetkupplung,
um 360Grad drehbares Zählwerk,
mit Schutzkappe und Deckel,
Q3 : 2,5 m3/h
DN : 15
Menge: 1,000 St

*Hinweis: Positionen für Bauabschnitt 2.3*

**1.7.15 Rohrleitung Formstück Befest. Armatur Kupfer bis DN20 abbrechen v.Hand laden transp. LKW AN entsorgen nicht schadstoffbelastet AVV170401 Vergüt.Entsorg. AN**
Abbruch der Rohrleitung einschl. der Form- und Verbindungsstücke, Befestigungen und Armaturen, aus Kupfer, Nenndurchmesser bis DN 20, außerhalb des Gebäudes, Ausführung in allen Geschossen, Höhe bis 4 m,
Abbruch von Hand/mit handgeführten Kleingeräten,
aufgenommene Stoffe sammeln, auf LKW des AN laden, transportieren, entsorgen, zum Lager/zur Anlage nach Wahl des AN gemäß beigefügtem Bieterangabenverzeichnis,
Abfall ist nicht gefährlich, nicht schadstoffbelastet, Abfallschlüssel nach AVV (Abfallverzeichnis-Verordnung) 170401 Kupfer, Bronze, Messing, Mengenermittlung nach Aufmaß,
Vergütung der Entsorgung übernimmt AN.
Menge: 1,000 m

**1.7.16 Übergangsreduzierstück Nenngröße 3/4"x1/2"**
Nenngröße  3/4"x1/2"
Bemerkung  / Ausführung: 1-teilig / Form: gerade / Schlüsselweite: 27.0mm / Gaszulassung QA / KIWA-Prüfsiegel / Arbeitslänge Anschluss 1: 8.0mm / Konturcode: V / Werkstoff Anschluss 1: Bronze / Werkstoff Anschluss 2: Bronze
Benennung  Reduzierstück
Produkttyp/Modellnummer  3241
Artikel-Gruppe  Fittings, Flansche und Formstücke ǀ Installation
Gewicht (kg)  0,042
Anschluss  3/4"AGx1/2"IG
Länge (mm)  23
Werkstoff  Rotguss
Verbindungsart  schrauben
Anschluss 1  Außengewinde (metrisch)
Anschluss 2  Außengewinde (metrisch)
Nenndurchmesser Anschluss 1  3/4" (DN20)
Nenndurchmesser Anschluss 2  1/2" (DN15)
Menge: 1,000 St

**1.7.17 Mehrstrahl-Flügelrad-Hauswasserzähler Kaltwasser Q3 4m3/h DN20**
STLB-Bau 2025-04 042
Mehrstrahl-Flügelrad-Hauswasserzähler, konformitätsbewertet gemäß MessEV, Baulänge DIN EN ISO 4064-4, als Trockenläufer, für Kaltwasser bis 30 Grad C, für waagerechten Einbau, Zifferblatt oben, Dauerdurchfluss Q3 4 m3/h, mit Gewindeanschluss, DN 20, einschl. Anschlussverschraubung aus Messing.
Menge: 1,000 St

**1.7.18 Absperrventil Rotguss Schrägsitz Entleerungsventil Handrad PN16 DN20**
STLB-Bau 2025-04 042
Absperrventil mit Schallschutzprüfzeichen DIN EN ISO 3822-1 Klasse I, für Trinkwasserleitung DIN 1988-200, Gehäuse und Oberteil aus Rotguss, Schrägsitzform DIN 3502 mit Entleerungsventil, mit wartungsfreier Spindelabdichtung, mit Handrad, mit Gewindeanschluss, Nenndruck 1,6 MPa (16 bar), DN 20.
Menge: 1,000 St

**1.7.19 Übergangsreduzierstück Nenngröße 3/4"x1"**
Nenngröße  3/4"x1/2"
Bemerkung  / Ausführung: 1-teilig / Form: gerade / Schlüsselweite: 27.0mm / Gaszulassung QA / KIWA-Prüfsiegel / Arbeitslänge Anschluss 1: 8.0mm / Konturcode: V / Werkstoff Anschluss 1: Bronze / Werkstoff Anschluss 2: Bronze
Benennung  Reduzierstück
Produkttyp/Modellnummer  3241
Artikel-Gruppe  Fittings, Flansche und Formstücke ǀ Installation
Gewicht (kg)  0,042
Anschluss  3/4"AGx1/2"IG
Länge (mm)  23
Werkstoff  Rotguss
Verbindungsart  schrauben
Anschluss 1  Außengewinde (metrisch)
Anschluss 2  Außengewinde (metrisch)
Nenndurchmesser Anschluss 1  3/4" (DN20)
Nenndurchmesser Anschluss 2  1" (DN15)
Menge: 1,000 St

#### 1.8 Bereich: Arbeiten nach Aufwand

##### 1.8.1 Stundenlohnarbeiten

*Hinweis: Stundenlohnarbeiten*
Stundenlohnarbeiten dürfen nur auf Anordnung oder mit vorheriger Zustimmung der zuständigen Bauleitung des AG durchgeführt werden.

Nachweise über Stundenlohnarbeiten sind der Bauleitung innerhalb von 3 Werktagen vorzulegen und abzeichnen zu lassen.

Die Stundenverrechnungssätze enthalten unaufgegliedert
- die Lohn- und Gehaltskosten einschließlich VWL
- die tariflichen und übertariflichen Zuschläge
- Lohn- und Gehaltsnebenkosten
- die Gemeinkosten, Wagnis, Gewinn, Beiträge an
  die tariflichen Sozialkosten und die Winterbaumlage nach
  der Betriebsverordnung nach dem neuesten Stand.

Der Stundenverrechnungssatz gilt unabhängig von der Anzahl der abgerechneten Stunden und den Bestimmungen der Stundenlohn-Abrechnungs-Vorschriften.

Die Anerkennung der Lohnnachweise erfolgt in allen Fällen grundsätzlich unter dem Vorbehalt der sonstigen vertraglichen Vereinbarungen.

Vertragsgrundlage ist die VOB ohne Einschränkungen.

**1.8.1.1 Normalstunden - Vorarbeiter/ leitender Restaurator**
Arbeiten, welche nicht in den Positionen erfasst sind und gegen Nachweis zur Ausführung kommen:

Vorarbeiter
Menge: 10,000 h

**1.8.1.2 Normalstunden - Facharbeiter / Restaurator**
Arbeiten, welche nicht in den Positionen erfasst sind und gegen Nachweis zur Ausführung kommen:

Facharbeiter
Menge: 10,000 h

**1.8.1.3 Normalstunden - Arbeiter / Praktikant**
Arbeiten, welche nicht in den Positionen erfasst sind und gegen Nachweis zur Ausführung kommen:

Arbeiter
Menge: 10,000 h
